# Muster-Leistungsbeschreibung
Leistungsbeschreibung (GAEB 90, DA81)
Währung: EUR

## Verpressung wasserführender Risse
Datum: 15.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Rissverpressung

Für die in dieser Muster-Leistungsbeschreibung
beschriebene Rissinjektion sind die allgemein
anerkannten
Regeln der Technik zu berücksichtigen.

*Hinweis*
Hinweis zur Bauzustandsanalyse

Vor der Wahl einer geeigneten
Instandsetzungsmaßnahme ist das zu sanierende
Bauteil / Mauerwerk im ausreichenden Maße zu
untersuchen. Art und Umfang der Untersuchungen
sind objektspezifisch festzulegen.

Für die Probennahme, die Untersuchungsmethoden und
deren Beurteilung sind die Vorgaben des WTA
Merkblattes 4-5-99/D "Beurteilung von Mauerwerk -
Mauerwerksdiagnostik" zu berücksichtigen.

### Titel 00002 Rissverpressung

**00002.0001 Bohrlöcher im Wand-Sohlenanschluss herstellen**
Bohrungen im Wand-Sohlenanschluss herstellen.
Die Bohrung ist in einem Winkel von ca. 45° so
herzustellen, dass der Bohrkanal die zu
injizierende Wandaufstandsfuge mittig durchläuft.
Die Bohrlochreihe ist im unteren Wandbereich einseitig
anzuordnen.

Bohrlochtiefe: ca. 70% der Bauteildicke
Bohlochdurchmesser: _____________
Wandstärke: _____________cm
Bohrlochabstand: Bauteildicke / 2 =_________cm
Bohrlöcher pro m: ___________Stk.
Einheit: St

**00002.0002 Bohrlöcher reinigen**
Bohrlöcher mit ölfreier Druckluft bzw. durch
Absaugen mittels Industriestaubsaugers säubern.
Bei feuchten und wasserführenden Rissen Bohrlöcher
mit Wasser ausspülen.
Einheit: St

**00002.0003 Stahlpacker setzen**
Remmers Stahlpacker inkl. HD-Kegelnippel M6
(Injektionsdruck max. 200 bar) in das
gesäuberte Bohrloch mit geeignetem Werkzeug
einbauen und festdrehen.

Verbrauch:
1 Stk / Bohrloch Remmers Stahlpacker inkl.
HD-Kegelnippel <4529; 4530;4531>
Einheit: St

**00002.0004 Temporäre Abdichtung wasserführender Risse (2K-SPUR)**
*** Bedarfsposition ohne GB
Temporärer Wasserstopp bei wasserführenden
Rissen mittels Injektionsverfahren
mit dem schnell reagierenden, stark expandierenden
2K-SPUR-Injektionsschaumharz,
Remmers IR PUR 2K rapid.

Angemischtes Material mit geeigneter
Injektionstechnik über Stahl- oder Tagespacker an
vertikalen Flächen von unten nach oben injizieren,
bzw. auf Bodenflächen oder im Wand-Sohlenanschluß der
Reihe nach von einer Seite her.
Injektionsdruck an Bauteilbeschaffenheit anpassen.

Verbrauch:
Abhängig vom Feuchteghalt im Gefüge,
Rissbreite und Bauteildicke.
Ca. 0,1 kg/l Hohlraum
Remmers IR PUR 2K rapid <6876>
Einheit: m

**00002.0005 Abdichten von feuchten und wasserführenden Rissen (2K-PUR)**
Abdichtung von feuchten und wasserführenden
Rissen mittels Injektionsverfahren
mit dem lösemittelfreien, niedrigviskosen,
dehnfähigen
2K-Polyurethan-Injektionsharz, Remmers IR PUR 2K 150.

Rissflanken müssen feucht sein.
Trockene Rissflanken über Packer vornässen.
Gegebenenfalls Rissverlauf verdämmen.

Angemischtes Material mit geeigneter
Injektionstechnik über Stahl- oder Tagespacker an
vertikalen Flächen von unten nach oben injizieren,
bzw. auf Bodenflächen oder im Wand-Sohlenanschluß der
Reihe nach von einer Seite her.

Injektionsdruck an Bauteilbeschaffenheit anpassen.
Die Risse sind vollständig zu füllen.
Wasserführende Risse erfordern eine Vorinjektion mit
2K-SPUR-Injektionsschaumharz.

Bei Bedarf:
Nachinjektion innerhalb der Verarbeitungszeit
durchführen.

Verbrauch:
Objektspezifisch zu bestimmen. Abhängig vom
Feuchtegehalt im Gefüge, Rissbreite und Bauteildicke.
Ca.0,4-0,7 kg/m Remmers IR PUR 2K 150 <6871>
Einheit: m

**00002.0006 Stahlpacker entfernen**
Nach vollständig abgeschlossener Reaktion
des Injektionsmaterials die Stahlpacker entfernen.
Einheit: m2

**00002.0007 Rissoberfläche reinigen**
Oberfläche von ausgetretenem
Injektionsmaterial befreien.
Ggf. Oberfläche im Rissbereich durch mechnischen
Abtrag wie schleifen oder fräsen für nachfolgende
Arbeiten vorbereiten.
Einheit: m2

**00002.0008 Bohrlöcher verschließen**
Bohrlöcher nach dem Ausbau der Packer
oberflächig mit dem wasserdichtem,
spannungsarmen und rissfrei erhärtenden,
mineralischem Mörtel, Remmers WP DS Levell,
verschließen.

Verbrauch:
Ca. 1,7 kg/ l Hohlraum
Remmers WP DS Levell <0426>
Einheit: lfm
